# Neuruppin Kita Gildenhall Abbruch und Neubau
Angebotsaufforderung (GAEB DA XML 3.2, DA83)
Projekt: 9124
Währung: EUR
Vergabeart: Verhandlungsverfahren
Auftraggeber: Stadtverwaltung Fontanestadt Neuruppin, Bauamt SG Hochbau, Karl-Liebknecht-Str. 33-34, 16816 Neuruppin; DV-Nummer: LOS08; Vergabenummer: LOS08
Erstellt mit: BECHMANN AVA 2025.80/ GXML Toolbox V3.3 R20210630, BECHMANN AVA 2025.80, 12.02.2026

## Los08 Trockenbau
Datum: 12.02.2026

### 08 Trockenbau

#### Titel 08.V Vorbemerkungen

*Hinweis: Projektbeschreibung*
Objektbeschreibung:
Auf dem Grundstück der bestehenden Kindereinrichtung soll eine neue Kindertagesstätte für bis zu 80 Kinder errichtet werden. Das Bestandsgebäude ist dafür im Vorfeld komplett abzubrechen.
Beim Neubau handelt sich um einen zweigeschossigen Kubus mit Flachdach in Holzrahmenbauweise.
Da das Grundstück bereits erschlossen ist, werden die vorhandenen Medienanschlüsse für den
geplanten Neubau nur entsprechend angepasst.
Die Gründung des Neubaus erfolgt in Form einer Stahlbetonbodenplatte, die sich auf einer umlaufenden Frostschürze befindet. Die Bodenplatte erhält eine Dämmung auf einer Trennungslage.
Die Außenwände werden als Holzrahmenbau inklusive einer Holzfaserdämmung errichtet. Die Fenster und Fenstertüren sind als Alufenster mit Isolierverglasung in unterschiedlichen Größen
geplant. Die Fenster erhalten sowohl Kipp- als auch Drehbeschläge. Als Haupteingangstür ist eine 2-flüglige Alu-Verbundtür vorgesehen. Als Außenwandbekleidung ist farbiges Plattenmaterial auf Holzbasis auf einer Traglattung angedacht. Die Außenwände werden innenseitig mit OSB-Platten bzw. Gipskartonplatten bekleidet.
Das Gebäude erhält automatisch betriebene außenliegende Sonnenschutzanlagen, um auch den
Anforderungen an den sommerlichen Wärmeschutz zu genügen. Dabei handelt es sich um Raffstores, deren Lichtdurchlässigkeit individuell angepasst werden kann.
Die tragenden Innenwände sind ebenfalls Holzrahmenbauwände, die mit Gipskarton bekleidet und mit Holzfaserdämmung gedämmt werden. Es werden weiterhin nichttragende Gipskartonwände
einschließlich Dämmung errichtet. Die Innenwandöffnungen erhalten Röhrenspantüren.
Die Decke zwischen dem Erdgeschoss und dem 1. Obergeschoss sowie die Dachdecke werden als Brettstapeldecke hergestellt. Die Fußböden erhalten einen Heizestrich auf einer Dämmlage mit
Kautschuk- oder Fliesenbelag. Die Decken werden unterseitig teilweise mit Gipskarton bekleidet. In einigen Bereichen verbleiben die Holzdecken materialsichtig.
Die inneren Wände und Decken erhalten Farbanstriche teilweise auf Malervliesuntergründen. In den Sanitär- und Küchenbereichen werden Wandfliesen geplant.
Das Dach wird als Flachdach mit einer extensiven Begrünung errichtet.
Das Gebäude erhält zur barrierefreien Erschließung einen Aufzug. Der Aufzugsschacht wird aus Beton hergestellt. Die vertikale Erschließung erfolgt weiterhin über zwei Treppenhäuser mit Stahlbetontreppen und Metallgeländern einschl. Handlauf.
Das Gebäude wird mit einer modernen Anlagentechnik für die Beheizung und Brauchwasserversorgung ausgestattet. Es kommt eine Luftwärmepumpentechnik zum Einsatz. Die Außeneinheiten der zwei Luftwärmepumpen werden an der Auffahrt am westlichen Giebel positioniert. Um die Heizlast abdecken zu können, kommen zwei Wärmepumpen zum Einsatz, die parallel gefahren werden können. Die Beheizung des Gebäudes erfolgt mit einer Fußbodenheizung. Die Warmwasserversorgung erfolgt dezentral mit Warmwasserspeichergeräten.
Auf dem Flachdach wird eine Photovoltaikanlage aufgestellt. Die erzeugte Energie wird zum
Eigenverbrauch genutzt.
Die Einrichtung erhält eine Hausalarmanlage.
Im Bereich der Außenanlagen werden zwei kleinere Nebengebäude für Lager- und Abstellzwecke geplant. Die Nebengebäude werden ebenfalls mittels Stahlbetonbodenplatte auf einer umlaufenden Frostschürze gegründet und erhalten Wände in Holzrahmenbauweise mit Holzfaserdämmung sowie farbiges Plattenmaterial auf einer Traglattung als Außenverkleidung. Die
Dächer werden als Flachdachkonstruktion errichtet. Die Nebengebäude sind unbeheizt.
In den Außenanlagen sind Pflaster-, Rasen-, Pflanz- und Spielflächen geplant. Das Grundstück wird mit einer Zaunanlage eingefriedet und Wege und Parkplatzflächen gergestellt. Die vorhandenen Spielgeräte werden ausgebaut und entsorgt bzw. während der Bauzeit eingelagert und wiedererrichtet. Abgängige Spielgeräte werden durch neue Geräte ersetzt.

*Hinweis: Besondere Vorbemerkungen/ Baustellenbesetzung*
Besondere Vorbemerkungen

Wie Sie der Projektbeschreibung entnehmen können, wird das Bestandgebäude mit Beginn der Arbeiten abgebrochen und anschließend der Neubau erstellt.
Die generelle Baustelleneinrichtung (Bauzaun, Baustrom (ohne eigene Unterverteilung), Bauwasser (ohne Unterverteilung), Baustellen WC (WC- Container) inkl. Reinigung wird durch das Los Baustelleneinrichtung gestellt und kann durch alle Gewerke genutzt werden.
Die Stellung einer Fassadenrüstung zur Leistungserbringung erfolgt durch das Los Gerüstbau. Eigenmächtige Änderungen an der Rüstung sind nicht zulässig.
Bockrüstungen oder mobile Arbeitsgerüste zur Leistungserbringung im Gebeäude sind einzurechnen und werden nicht gesondert vergütet.
Sonstige Baustelleneinrichtungen, Transport-, Hebe-, und Hilfsmittel usw., welche zur Leistungserbringung notwendig sind, sind falls nicht gesondert beschrieben in die jeweiligen Leistungspositionen einzurechnen.
Die Beachtung der gesetzlich vorgeschrieben Arbeits- und Sicherheitsmaßnahmen hat zwingend zu erfolgen. Weiterhin sind sowohl technische, organisatorische und persönliche Schutzmaßnahmen einzurechen und die Mitarbeiter entsprechend der internen Gefährdungsbeurteilung zu untwerweisen. Die Baustelle wird durch einen SiGeKo regelmäßig und unangekündigt kontrolliert und protokolliert.
Sollte Unklarheiten oder Unstimmigkeiten in der Leistungsbeschreibung festgestellt werden, so ist im Zuge der Ausschreibungsbearbeitung darauf hinzuweisen.
Alle Materialnachweise, Lieferscheine, Entsorgungsnachweise, Fachunternehmererklärung usw. sind unaufgefordert mit der jeweiligen Abschlagsrechnung sowie der losweisen Dokumentation bei der Bauleitung einzureichen. Gleiches gilt für das Führen der Bautagesberichte.

Bei der Ausführung von Bauleistungen an Bauteilen mit Brandschutzanforderungen ist durch das ausführende Unternehmen der Nachweis zu erbringen, dass die eingebauten Baustoffe/ Bauteile den durch die Planer, in diesem Falle die Brandschutzplanung, gestellten Anforderungen entsprechen = Brandschutzdokumentation.
Bestandteile Brandschutzdokumentation:
Teil 1 – Verwendbarkeitsnachweis (Dokument je nach eingebautem Material/ Bauteil verschiedene Bezeichnung)
Teil 2 – Übereinstimmungsbestätigung/ Errichterbescheinigung des Fachunternehmers
Teil 3 – Lieferscheine

Baustellenbesetzung

Das Führungspersonal ist der Bauleitung vor Baubeginn schriftlich zu benennen (Firmenbauleiter bzw. Obermonteur). Während der Bauzeit sollte das vom Auftragnehmer einzusetzende Führungspersonal nicht gewechselt werden. Ein deutschsprachiger Polier bzw. Vorarbeiter, der bevollmächtigt ist, Anweisungen entgegenzunehmen und verbindliche Auskünfte bezüglich der Baustellenabwicklung geben kann, muss während der Leistungserbringung ständig auf der Baustelle anwesend sein.
Wird ein Wechsel aus zwingenden Gründen erforderlich, so hat der Auftragnehmer, unter Angabe der Gründe, den Wechsel schriftlich bei der örtlichen Bauüberwachung anzumelden.
Die Teilnahme an den Bauberatungen ist zur Abstimmung der Leistungserbringung sowie Ausführung der Leistung zwingend erforderlich. Sollte eine Teilnahme nicht notwendig sein, so wird dies durch die Bauleitung kommuniziert.
Die Baustelle ist stets mit ausreichend Personal und Material auszustatten, so dass eine kontinuierliche Leistungserbringung entsprechend der Abstimmungen mit der Bauleitung gewährleistet wird.
Sollte eine Besetzung aus irgendwelchen Gründen (Krankheit etc.) nicht, oder nicht in vollem Umfang möglich sein, so ist die Bauleitung unverzüglich über die voraussichtliche Dauer und Kompensationsmaßnahmen zu informieren.

Generell wird eine offene, vertrauensvolle und wertschätzende Zusammenarbeit angestrebt. Daher wird insbesondere bei Fragen, Problemen, Bedenken oder Unstimmigkeiten um eine unverzügliche Meldung gebeten, so dass eine Lösung abgestimmt und kommuniziert werden kann.

Allgemeine Hinweise zur Ausführung

- Sämtliche Maße sind bauörtlich zu nehmen und zu überprüfen
-  Meterrisse und Meßpunkte: Maße für eigene Zwecke sind vom Auftragnehmer als Nebenleistung ohne gesonderte Vergütung zu erbringen

Brandschutz:
Alle tragenden, aussteifenden und raumabschließenden Bauteile müssen die nach Brandschutzkonzept
geforderte Brandschutzqualität aufweisen.

Die Leistung ist jeweils komplett einschl. Lieferung, Abbund, Einbau, Befestigungs-, Verbindungs-, Anschlussmittel, Trennlagen, Montagehilfen etc. anzubieten und auszuführen. Es sei denn die
Positionen sind im Leistungsverzeichnis gesondert aufgeführt.

Vorleistungen anderer Gewerke sind auf ihre Eignung zu prüfen. Alle Untergründe sind vor Beginn
der Arbeiten auf Tragfähigkeit zu überprüfen. Beanstandungen und Mängel an diesen sind der örtlichen Bauleitung vor
Ausführungsbeginn schriftlich mitzuteilen.

Es dürfen keine Stoffe zur Anwendung kommen, deren Inhalt ganz oder teilweise als gefährlicher
Stoff in der Gefahrstoffverordnung aufgeführt ist.
Alle Einzelteile müssen aufeinander abgestimmt sein. Alle angegebenen Maße sind Circa-Maße.

#### Titel 08.01 Wände

**08.01.1 GK-Montagewand, IW CW 100 F30**
Gipsplatten-Montagewand gem. DIN 4102-4 in Verbindung mit DIN 18183-1, nicht tragend, bestehend aus:
-  einfachem Ständerwerk aus verzinkten Stahlprofilen (Ständer und Riegel), einschl. Anschlussdichtung an andere Bauteile
-  beidseitiger Beplankung mit Feuerschutzplatten GKF und Gipsbauplatten, einschl. starrem Anschluss mit Anspachtelung an andere Bauteile. Schraubenköpfe und Fugen verspachteln, als Grundlage für Malerarbeiten
-  plattenförmiger Dämmschicht aus Mineralwolledämmstoff, dicht und abgleitsicher im Zwischenraum eingebaut

Profile  : CW/UW 100/50(40)/06 gem. DIN  18182-1
Beplankung je Seite  : 12,5 mm GKF gem. DIN 18180 +  12,5 mm GKB/GKBI
Befestigung  : Schnellbauschrauben gem.  DIN 18182-2, Verspachtelung  der Schraubenköpfe und Fugen  gem. DIN 18181
Dämmschicht  : Mineralwolle gem. DIN EN 13162
Dämmdicke  : 80 mm
Mindestrohdichte  : 30 kg/m³
Gef. Baustoffkl. Dämmung : A
Schmelzpunkt Dämmung : mind. 1000°C nach DIN 4102-17
Schalldämmung  : Rw, R 50 dB
Gef. Feuerwiderstandskl. : F30A gem. DIN 4102-4
Mindestanschlussbreite  :  50 mm
Wanddicke  : 150 mm
Raumhöhe:  : ca. 2,90 m
Oberflächengüte  : Q2

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
Angeb. Fabrikat GKF

: '.............................'
Angeb. Fabrikat GKB/GKBI  : '.............................'
Angeb. Fabrikat Profile  : '.............................'
Angeb. Fabrikat Schrauben  : '.............................'
Angeb. Fabrikat Spachtel  : '.............................'
Angeb. Fabrikat Mineralwolle: '.............................'

  (vom Bieter einzutragen)
Menge: 53,000 m²

**08.01.2 GK-Montagewand, IW 2x CW 75 F30**
Gipsplatten-Montagewand gem. DIN 4102-4 in Verbindung mit DIN 18183-1, nicht tragend, bestehend aus:
-  doppeltem Ständerwerk, entkoppelt, aus verzinkten Stahlprofilen (Ständer und Riegel), einschl. Anschlussdichtung an andere Bauteile
-  beidseitiger Beplankung mit Feuerschutzplatten GKF und Gipsbauplatten, einschl. starrem Anschluss mit Anspachtelung an andere Bauteile. Schraubenköpfe und Fugen verspachteln, als Grundlage für Malerarbeiten
-  plattenförmiger Dämmschicht aus Mineralwolledämmstoff, dicht und abgleitsicher im Zwischenraum eingebaut

Profile  : CW/UW 75/50(40)/06 gem. DIN  18182-1
Beplankung je Seite  : 12,5 mm GKF gem. DIN 18180 +  12,5 mm GKB/GKBI
Befestigung  : Schnellbauschrauben gem.  DIN 18182-2, Verspachtelung  der Schraubenköpfe und Fugen  gem. DIN 18181
Dämmschicht  : Mineralwolle gem. DIN EN 13162
Dämmdicke  : 60 mm
Mindestrohdichte  : 30 kg/m³
Gef. Baustoffkl. Dämmung : A
Schmelzpunkt Dämmung : mind. 1000°C nach DIN 4102-17
Gef. Feuerwiderstandskl. : F30A gem. DIN 4102-4
Mindestanschlussbreite  :  50 mm
Wanddicke  : 210 mm
Raumhöhe:  : ca. 2,90 m
Oberflächengüte  : Q2

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
Angeb. Fabrikat GKF

: '.............................'
Angeb. Fabrikat GKB/GKBI  : '.............................'
Angeb. Fabrikat Profile  : '.............................'
Angeb. Fabrikat Schrauben  : '.............................'
Angeb. Fabrikat Spachtel  : '.............................'
Angeb. Fabrikat Mineralwolle: '.............................'

  (vom Bieter einzutragen)
Menge: 40,000 m²

**08.01.3 GK-Montagewand, IW 2x CW 100 F30**
wie vor, jedoch

Profile  : CW/UW 100/50(40)/06 gem. DIN  18182-1
Dämmdicke  : 80 mm
Wanddicke  : 260 mm
Menge: 20,000 m²

**08.01.4 GK-Montagewand, IW CW 100**
Gipsplatten-Montagewand, nicht tragend, bestehend aus:
-  einfachem Ständerwerk aus verzinkten Stahlprofilen (Ständer und Riegel), einschl. Anschlussdichtung an andere Bauteile
-  beidseitiger Beplankung mit Gipsbauplatten, einschl. starrem Anschluss mit Anspachtelung an andere Bauteile. Schraubenköpfe und Fugen verspachteln, als Grundlage für Malerarbeiten
-  plattenförmiger Dämmschicht aus Mineralwolledämmstoff, dicht und abgleitsicher im Zwischenraum eingebaut

Profile  : CW/UW 100/50(40)/06
Beplankung je Seite  : 2x 12,5 mm GKB/GKBI
Dämmschicht  : Mineralwolle
Dämmdicke  : 80 mm
Wanddicke  : 150 mm
Raumhöhe:  : ca. 2,90 m
Oberflächengüte  : Q2

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
Angeb. Fabrikat
: '.............................'

  (vom Bieter einzutragen)
Menge: 230,000 m²

**08.01.5 GK-Montagewand, IW 2x CW 75**
Gipsplatten-Montagewand nicht tragend, bestehend aus:
-  doppeltem Ständerwerk, entkoppelt, aus verzinkten Stahlprofilen (Ständer und Riegel), einschl. Anschlussdichtung an andere Bauteile
-  beidseitiger Beplankung mit Gipsbauplatten, einschl. starrem Anschluss mit Anspachtelung an andere Bauteile. Schraubenköpfe und Fugen verspachteln, als Grundlage für Malerarbeiten
-  plattenförmiger Dämmschicht aus Mineralwolledämmstoff, dicht und abgleitsicher im Zwischenraum eingebaut

Profile  : CW/UW 75/50(40)/06
Beplankung je Seite  : 2x 12,5 mm GKB/GKBI
Dämmschicht  : Mineralwolle
Dämmdicke  : 60 mm
Wanddicke  : 210 mm
Raumhöhe:  : ca. 2,90 m
Oberflächengüte  : Q2

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
Angeb. Fabrikat
: '.............................'

  (vom Bieter einzutragen)
Menge: 10,000 m²

**08.01.6 GK-Montagewand, IW 2x CW 100**
wie vor, jedoch

Profile  : CW/UW 100/50(40)/06
Dämmdicke  : 80 mm
Wanddicke  : 250 mm
Menge: 15,000 m²

**08.01.7 GK-Wandbekleidung, 12,5 mm,o.UK**
Gipskartonplattendirektbekleidung einlagig, auf bauseitige Unterkonstruktion, Innenwandflächen der Außenwände im Treppenraum und bauseits gestellte Innenwände in Holzrahmenbau.
Fugen und Schraubenköpfe verspachteln, als Grundlage für Malerarbeiten.

Art d. Unterkonstruktion : 15 mm OSB-Platte bauseits
Beplankung  : 1x12,5 mm GKB/GKBI
Raumhöhe:  : ca. 2,90 m
Oberflächengüte  : Q2

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
Angeb. Fabrikat
: '.............................'

  (vom Bieter einzutragen)
Menge: 1365,000 m²

**08.01.8 GK-Wandbekleidung, 12,5 mm,Holz-UK**
Gipskartonplattenbekleidung, zweilagig, einschl. Unterkonstruktion aus Holz als Installationsebene, Innenwandflächen der Außenwände.
-  Beplankung mit Gipsbauplatten, einschl. starrem Anschluss mit Anspachtelung an andere Bauteile. Schraubenköpfe und Fugen verspachteln, als Grundlage für Malerarbeiten
-  plattenförmige Dämmschicht aus Mineralwolledämmstoff, dicht und abgleitsicher im Zwischenraum eingebaut

Beplankung  : 2x12,5 mm GKB/GKBI
Dämmschicht  : Mineralwolle
Dämmdicke  : 40 mm
Raumhöhe:  : ca. 2,90 m
Oberflächengüte  : Q2
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
Angeb. Fabrikat
: '.............................'

  (vom Bieter einzutragen)
Menge: 60,000 m²

**08.01.9 Leibungen, GKB/GKBI,Vorsatzsch.,2x12,5mm**
Leibungen für Fenster und Türen bei Vorsatzschalenkonstruktionen aus Gipskarton- oder Gipsfaserplatten herstellen, Ausführung wie Vorsatzschale, inkl. Aussparung und Kantenschutzschiene.
Beplankung  : 2 x 12,5 GKB/GKBI
Leibungstiefe : bis 25 cm
Menge: 310,000 m

**08.01.10 Türöffnung, Montagewand, bis MW 260 mm**
Türöffnung in Gipskarton- bzw. Gipsfaserplatten-Montagewand mit Türpfosten aus CW- bzw. UA-Ständerprofilen, inkl. aller erforderlichen Verstärkungsprofile sowie Kopfstück und Fußplatte.
Bauöffnungsmaße : 885/2135 bis 2500/2600 mm
Fertigwanddicke  :  bis 260 mm
Menge: 17,000 St

**08.01.11 Fensteröffnung, Montagewand, bis MW 210 mm**
Innenfensteröffnung in Gipskarton- bzw. Gipsfaserplatten-Montagewand mit Rahmen aus CW- bzw. UA-Ständerprofilen, inkl. aller erforderlichen Verstärkungsprofile sowie Kopfstück und Fußplatte.
Bauöffnungsmaße : 800/800 bis 1200/1200 mm
Fertigwanddicke  :  bis 210 mm
Menge: 4,000 St

**08.01.12 Fensteröffnung, rund, Montagewand F30, Zulage**
Runde Öffnung in Montagewand mit Brandschutzanforderung F30 herstellen, als Zulage zur Vorposition. Einbau der Verglasung einschl. Rahmen erfolgt über das Gewerk Tischler.
Durchmesser  : 800 bis 1200 mm
Fertigwanddicke : bis 210 mm
Menge: 3,000 St

**08.01.13 Fensteröffnung, rund, Montagewand, Zulage**
Runde Öffnung in Montagewand herstellen, als Zulage zur Vorposition. Einbau der Verglasung einschl. Rahmen erfolgt über das Gewerk Tischler.
Durchmesser  : 800 mm
Fertigwanddicke : 150 mm
Menge: 1,000 St

**08.01.14 Eckausbildung Montagewand**
Ecke (Kante), recht- oder stumpfwinkelig, in Montagewand ausbilden, inkl. Eckschutzschiene.
Menge: 15,000 m

#### Titel 08.02 Installationsvorwände

**08.02.1 VW CW 50 - Installationsvorwand h = 1,20 m**
Gipskartonplatten-Vorsatzschale, freistehend, als Installationswand für Feuchträume, mit horizontaler Abdeckung der nicht raumhohen Installationswand.
 Vorsatzschale mit imprägnierten Platten und Ständerwerk aus verzinkten Stahlprofilen; mit Wandabstand aufstellen; inkl. Eckschutzschiene.
 Fugen und Schraubenköpfe verspachteln.

 Profile  : CW/UW 50/50(40)/06
 Beplankung  : 2 x 12,5 mm GKBI, vertikal und horizontal
 Oberfläche  : Spachtelung Q1
 Wanddicke  : 150 bis 225 mm
 Wandhöhe  : ca. 1,20 m ab OKFFB

Angeb. Fabrikat
: '.............................'

  (Vom Bieter einzutragen)
Menge: 8,000 m²

**08.02.2 VW CW 50 rh - Installationsvorwand raumhoch**
Gipskartonplatten-Vorsatzschale, freistehend, als
 Installationswand für Feuchträume, raumhoch.
 Vorsatzschale mit imprägnierten Platten und Ständerwerk aus verzinkten Stahlprofilen; mit Wandabstand aufstellen; inkl. Eckschutzschiene.
 Fugen und Schraubenköpfe verspachteln.

 Profile  : CW/UW 50/50(40)/06
 Beplankung  : 2 x 12,5 mm GKBI
 Oberfläche  : Spachtelung Q2
 Wanddicke  : 150 bis 250 mm
 Wandhöhe  : ca. 2,90 m

Angeb. Fabrikat + Typ
: '.............................'

  (Vom Bieter einzutragen)
Menge: 76,000 m²

**08.02.3 Installationswand, Waschlandschaft h = 1,30 m**
Gipskartonplatten-Wandkonstruktion, freistehend, als T-förmige Installationswand für Feuchträume, mit horizontaler Abdeckung der nicht raumhohen Installationswand.
 Vorsatzschale mit imprägnierten Platten und doppeltem Ständerwerk aus verzinkten Stahlprofilen; inkl. Abdeckung der freistehenden Wandenden und Eckschutzschiene.
 Fugen und Schraubenköpfe verspachteln.

 Profile  : CW/UW 50/50(40)/06
 Beplankung  : 2 x 12,5 mm GKBI, vertikal und horizontal
 Oberfläche  : Spachtelung Q1
 Wanddicke  : 160 bis 350 mm
 Wandhöhe  : ca. 1,30 m ab OKFFB
 Wandlänge  : 2,4 m (Wanddicke 35 cm) + 90 cm (Wanddicke 16 cm)

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
Angeb. Fabrikat
: '.............................'

  (Vom Bieter einzutragen)
Menge: 1,000 St

**08.02.4 Installationsschachtbekleidung, 2x12,5 mm GKBI**
Installationsschachtbekleidung/Verkofferung horizontal oder vertikal mit Gipskartonplatten, feuchtraumgeeignet, Verarbeitung gemäß DIN 18181, zwei- oder dreiseitig, bestehend aus  verzinkten Stahlblechprofilen DIN 18182-1, als Unterkonstruktion mit einer Dämmstoffeinlage aus Mineralwolle nach DIN EN 13162 einlagig, dicht stoßen, abrutschsicher verlegen, sowie den Rand- und Anschlussstreifen an massive Bauteile. Umlaufende Anschlüsse starr, vorhandener Befestigungsuntergrund Holzrahmenbau (OSB). Beplankung aus imprägnierten Gipsbauplatten GKBI DIN 18180,  zweilagig, Plattendicke 2 x 12,5 mm. Inkl. Eckausbildung mit Eckschutz-schienen.
Verspachtelung der Gipsplatten gemäß Merkblatt Nr. 2 des Bundesverbandes der Gipsindustrie e.V. Qualitätsstufe Q2 Standardverspachtelung.

Profil  : CW/UW 50
Beplankung  : 2 x 12,5 mm GKBI
Höhe in m  :  ca. 2,90
Dämmdicke  : 40 mm Mineralwolle
Mindestrohdichte : 50 kg/m³

Angeb. Fabrikat  : '.............................'

  (vom Bieter einzutragen)
Menge: 20,000 m²

#### Titel 08.03 Brandschutzbekleidungen

**08.03.1 Bekleidung GKF, Stahlstütze HEB120 F30, vierseitig**
Bekleidung von Stahlstützen gem. DIN 4102-4, vierseitig, mit Feuerschutzplatten (GKF) nach DIN 18180 mit geschlossener Fläche.
Die Feuerschutzplatten sind auf einer Unterkonstruktion aus Stahlblechschienen mit einem Abstand von max. 400 mm anzuordnen. Alle Fugen sind zu versetzen und gem. DIN 18181 zu verspachteln. Alternativ darf die Bekleidung durch Stahlbänder oder Rödeldrähte im Abstand von max. 400 mm befestigt werden. Diese sind ebenfalls zu verspachteln. Zum Schutz der Ecken sind Kantenprofile anzubringen und einzuspachteln.
Bekleidung aller 4 Seiten der Stütze mit einer Einzelbreite von 12 cm und einer Einzellänge von ca. 2,34 m. Es ergibt sich pro lfdm Stütze somit eine zu kalkulierende Fläche von 4x 12 cm je m.

Stahlstützenprofil: HEB 120
Bekleidung  :  15 mm GKF
Feuerwiderstandsklasse :F30-A

Angeb. Fabrikat GKF

: '.............................'
Angeb. Fabrikat Profile  : '.............................'
Angeb. Fabrikat Schrauben  : '.............................'
Angeb. Fabrikat Spachtel  : '.............................'

  (vom Bieter einzutragen)
Menge: 9,400 m

**08.03.2 Bekleidung GKF, Stahlstütze HEB140 F30, vierseitig**
wie vor, jedoch Einzellänge von ca. 2,69 m. Es ergibt sich pro lfdm Stütze somit eine zu kalkulierende Fläche von 4x 14 cm je m.

Stahlstützenprofil: HEB 140
Menge: 5,400 m

**08.03.3 Bekleidung GKF, Stahlstütze HEB160 F30, vierseitig**
wie vor, jedoch Einzellänge von ca. 2,62 m. Es ergibt sich pro lfdm Stütze somit eine zu kalkulierende Fläche von 4x 16 cm je m.

Stahlstützenprofil: HEB 160
Menge: 7,900 m

**08.03.4 Bekleidung GKF, Unterzug HEB160 Stahl F30, dreiseitig**
Bekleidung von Stahlunterzügen gem. DIN 4102-4, dreiseitig, mit Feuerschutzplatten (GKF) nach DIN 18180 mit geschlossener Fläche.
Die Bekleidung aus Feuerschutzplatten ist hinsichtlich der Plattenanordnung und -mindestdicke entspr. DIN 4102-4, Tab. 7.3 auszuführen. Die Abstände der Stahlhalteprofile darf max. 400 mm betragen. Bei einlagiger Bekleidung sind die Fugen mit Gipsplattenstreifen zu hinterfüttern. Die Fugen sind zu verspachteln. Befestigung und Verspachtelung der Fugen gem. DIN 18181.
Bekleidung aller 3 Seiten der Stahlträger mit einer Einzelbreite von 16 cm. Es ergibt sich pro lfdm Stahlträger somit eine zu kalkulierende Fläche von 3x 16 cm je m.

Stahlträgerprofil: HEB 160
Bekleidung  :  15 mm GKF
Feuerwiderstandsklasse :F30-A

Angeb. Fabrikat GKF

: '.............................'
Angeb. Fabrikat Profile  : '.............................'
Angeb. Fabrikat Schrauben  : '.............................'
Angeb. Fabrikat Spachtel  : '.............................'

  (vom Bieter einzutragen)
Menge: 5,300 m

**08.03.5 Bekleidung GKF, Unterzug HEB220 Stahl F30, dreiseitig**
wie vor, jedoch zu kalkulierende Fläche von 3x 22 cm je m.

Stahlträgerprofil: HEB 220
Menge: 3,000 m

**08.03.6 Bekleidung GKF, Unterzug HEB260 Stahl F30, dreiseitig**
wie vor, jedoch zu kalkulierende Fläche von 3x 26 cm je m.

Stahlträgerprofil: HEB 260
Menge: 7,700 m

**08.03.7 Bekleidung GKF, Wechsel Stahl F30**
Bekleidung von Stahlwechseln gem. DIN 4102-4, zweiseitig, mit Feuerschutzplatten (GKF) nach DIN 18180 mit geschlossener Fläche, direkt befestigt an Deckenkonstruktion.
Die Fugen sind zu verspachteln. Befestigung und Verspachtelung der Fugen gem. DIN 18181.
Bekleidung von 2 Seiten der sichtbaren Stahlträger mit Überlappung von mind. 10 cm bzw. bis an die nächste angrenzende Wand mit einer Einzelbreite von 20 bis 26 cm. Es ergibt sich pro lfdm Stahlträger somit eine zu kalkulierende Fläche von 2x 20-26 cm je m.

Stahlträgerprofil: L-Profil 120x80x8
Bekleidung  :  15 mm GKF
Feuerwiderstandsklasse :F30-A

Angeb. Fabrikat GKF

: '.............................'
Angeb. Fabrikat Schrauben  : '.............................'
Angeb. Fabrikat Spachtel  : '.............................'

  (vom Bieter einzutragen)
Menge: 50,000 m

#### Titel 08.04 Sonstiges

**08.04.1 GK-Decke, abgehängt, 1x12,5,o.Dämmung**
Gipskarton-Decke, abgehängt, bestehend aus:
-  Unterkonstruktion aus einem Tragrost aus Stahlprofilen als Grund- und Tragprofil an der bestehenden geraden Rohdecke mit Schnell- oder Noniusabhängern befestigen
-  Bekleidung aus Gipskartonbauplatten; Plattenfugen und Schraubenköpfe verspachteln; als Grundlage für Maler- bzw. Tapezierarbeiten (Qualitätsstufe Q2).
Grund- und
Tragprofil  : CD 60/27/06
Beplankung  : 1x12,5 mm GK
Abhängehöhe  : bis 100 mm

Angeb. Fabrikat
: '.............................'

  vom Bieter einzutragen
Menge: 348,000 m²

**08.04.2 Zulage Spachtel Q3**
Mehrmalige Spachtelung der Stoßfugen und der sichtbaren Teile mit Füllstoff auf Basis kunststoffvergütetem Gips in mehreren Schichten bis zum Erreichen eines stufenlosen Übergangs zur Plattenoberfläche. Entgraten und feines Schleifen. Ganzflächiges dünnschichtiges Überziehen der Kartonoberfläche zum Porenverschluß.

Sichtbare Bearbeitungsspuren sind nicht zulässig. Die Anforderungen an Spachteloberflächen ergeben sich
nach den Richtlinien des Bundesverbandes der Gips- und Gipsbauplattenindustrie e. V. Merkblatt: Verspachtelung von Gipsplatten, aktuellster Fassung in Verbindung mit der Verarbeitung von Gipskartonplatten nach DIN 18180 und DIN18181.

Die Spachtelung eignet sich als Grundlage für:
fein strukturierte Wandbekleidungen, matte nicht strukturierte Anstriche, Oberputze mit Kornstärke < 1mm

Es gelten die Ebenheitstoleranzen mit erhöhten Anforderungen nach DIN 18202, Tab. 3, Zeile 7, auf Decken, Höhe der Deckenunterseite in m 3,00 m, Untergrund Gipskartonplatten, zur Aufnahme von: Lasuren/ Anstrichen/ hochwertigen Wandbelägen/ glatten/ strukturierten Deckenbekleidungen mit Glanz

Auszuführen ist eine Oberfläche nach Qualitätsstufe 3 (Q3)

Abweichende Anforderungen werden gesondert, schriftlich vereinbart.

Angeb. Fabrikat
: '............................'

  (durch Bieter zwingend einzutragen)
Menge: 2018,000 m²

**08.04.3 Revisionsöffnung, 200/200**
Revisionsöffnung in Montagewand o. Installationsschacht herstellen, mit vorgefertigter Revisionsklappe aus Metallblech, pulverbeschichtet Farbton weiß, mit verdecktem Verschluss- und Scharniersystem, beplankt mit Gipsplatten, inkl. Herstellen der Öffnung und aller sonst notwendigen Nebenarbeiten sowie aller Zubehörteile.
Beplankung  : 2 x 12,5 mm GKB bzw. GKBI
Größe  : 200/200 mm

angebotenes Fabrikat/Typ: '.....................................'

  vom Bieter einzutragen.
Menge: 5,000 St

**08.04.4 Revisionsöffnung, 250/250**
wie vor, jedoch

Größe  : 250/250 mm

angebotenes Fabrikat/Typ: '.....................................'

  vom Bieter einzutragen.
Menge: 10,000 St

**08.04.5 Revisionsöffnung, 300/300**
wie vor, jedoch

Größe  : 300/300 mm

angebotenes Fabrikat/Typ: '.....................................'

  vom Bieter einzutragen.
Menge: 10,000 St

**08.04.6 Rohrdurchführung, Montagewand, bis DN100**
Rohrdurchführung mit gleichmäßigem Abstand an Gipskarton- bekleidung. Fuge beidseits mit überstreichbarem, elastischem Material ausfüllen und glätten.

Verfugung  : Acryldispersionsbasis, weiß
Fugenbreite  :10 mm
Rohrquerschnitt  : bis DN 100
Menge: 10,000 St

**08.04.7 Rohrdurchführung, Montagewand, DN12-25**
Rohrdurchführung mit gleichmäßigem Abstand an Gipskartonbekleidung. Fuge beidseits mit überstreichbarem, elastischem Material ausfüllen und glätten.

Verfugung  : Acryldispersionsbasis, weiß
Fugenbreite  :10 mm
Rohrquerschnitt  : DN 12 bis 25
Menge: 10,000 St

**08.04.8 Rohrdurchführung, Montagewand, DN50-100**
Rohrdurchführung mit gleichmäßigem Abstand an Gipskartonbekleidung. Fuge beidseits mit überstreichbarem, elastischem Material ausfüllen und glätten.

Verfugung  : Acryldispersionsbasis, weiß
Fugenbreite  :10 mm
Rohrquerschnitt  : DN 50 bis 100
Menge: 5,000 St

**08.04.9 Aussparung Heizkreisverteiler, Metallständerwand, 1050/ 725 mm/ 115mm**
Aussparung für Heizkreisverteiler in Gipsbauplatten- Konstruktion herstellen einschl. Sturzausbildung mit Metallprofilen.

Größe B/H/T  : 1050/ 725 /115 mm
Menge: 5,000 St

**08.04.10 Kindergarten WC-Trennwandsystem, 1 Kabine**
Kindergarten WC-Trennwandsystem unfallsicher nach den Sicherheitsbestimmungen der GUV. Die GUV-Konformität ist mit Angebotsabgabe zu bestätigen.

Die Konstruktion muss zur Sicherstellung einer hohen Stabilität TÜV-geprüft sein, das Prüfzeugnis ist mit der Angebotsabgabe einzureichen. Zum Nachweis der Sicherheit ist eine zusätzliche GS-Prüfung vorzuweisen.

Herstellung 1 Kabine als Eckkabine mit 1 Tür

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
lichte Breite innen: 800 mm
lichte Tiefe innen: 1250 mm
Höhe:  1400 mm einschl. 120 mm Bodenfreiheit
Türbreite:  570 mm

Wände:
30 mm starke melaminharzbeschichtete Vollspanplatten.
Alle Kanten sind mit ABS-Umleimern (Radius=2 mm) stoßsicher geschützt. Alle Ecken werden
zur Vermeidung von Verletzungen im Radius von 33 mm gerundet. Wandanschlüsse durch massive Aluminium-Plattenhalter 8mm, 4-fach verschraubt mit Edelstahlschrauben, pulverbeschichtet, zum Ausgleich von Bautoleranzen.

Füße:
Ø 20 mm, höhenverstellbar, aus Aluminium
pulverbeschichtet mit Edelstahlteller und trittfester Abdeckrosette aus Nylon.
(Klebefüße sind aus Sicherheitsgründen nicht zugelassen).

Türen:
In gleicher Konstruktion wie die Wände, mit GUV konformem
Sicherheits-Fingerklemmschutz.
Bandseite/Nebenschließkante: Durchlaufendes 20mm Aluminium-Fingerklemmschutzrohr, welches Quetsch- und Scherstellen nach §19 Abs. 2 GUV vermeidet.
Anschlagseite/Hauptschließkante: In die Tür eingenutetes hochelastisches D-Gummiprofil.

Gummilippen und Bürsten auf der Bandseite/Nebenschließkante sind aus Sicherheitsgründen nicht zugelassen.
Bürsten die als Fingerklemmschutz dienen, sind aus Hygienegründen grundsätzlich (Haupt- und Nebenschließkante) nicht zugelassen.

Pendeltüren sind nicht erlaubt.

Beschläge:
3-Rollen-Sicherheitsfederband, Ø 20 mm, mit durchgehendem Aluminium-
Fingerklemmschutzrohr zwischen den Bändern.
Ein werkzeugloses Aushängen der Türen ist dadurch nicht möglich.
Um eine Gefährdung nach §13 Abs. 5 GUV zu vermeiden, müssen die Bänder innenliegend verschraubt sein.
Türgriffe:
Gekröpfter Sicherheits-Ringgriff aus schlag- und bruchsicherem Nylon mit integriertem Gummidämpfer als Türanschlag. Aufgrund der Stoßgefahr und um ein hängen bleiben nach GUV zu vermeiden, sind abstehende Bauteile als Türanschlag nicht zugelassen.

Farben:
Wand- und Türenfarben, Profile, Beschläge, Türgriffe, Füße und Zubehör: weiß

Produkt der Planung: KEMMLIT D-Bambino Klassik o.glw.

angebotenes Fabrikat: '.............................'

  (vom Bieter einzutragen)
Menge: 1,000 St

**08.04.11 Kindergarten WC-Trennwandsystem, 2 Kabinen**
wie vor, jedoch
Herstellung 2 Kabinen als Eckkabinemit 2 Türen

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Menge: 1,000 St

**08.04.12 Kindergarten WC-Trennwandsystem, 3 Kabinen**
wie vor, jedoch
Herstellung 3 Kabinen als Eckkabine mit 3 Türen

lichte Tiefe innen: 1150 mm

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Menge: 1,000 St

**08.04.13 Kindergarten WC-Schamwand**
Kindergarten WC-Schamwand in Material und Farbe passend zum vorgenannten WC-Trennwandsystem.

Abmessung (HxT): 900 x 600 mm
Bodenfreiheit: 120 mm

Wände:
30 mm starke melaminharzbeschichtete Vollspanplatten.
Alle Kanten sind mit ABS-Umleimern (Radius=2 mm) stoßsicher geschützt. Alle Ecken werden
zur Vermeidung von Verletzungen im Radius von 33 mm gerundet. Wandanschlüsse durch massive Aluminium-Plattenhalter 8mm, 4-fach verschraubt mit Edelstahlschrauben, pulverbeschichtet, zum Ausgleich von Bautoleranzen.
angebotenes Fabrikat: '.............................'

  (vom Bieter einzutragen)
Menge: 3,000 St
